# Base elástica geodrenante Root 266 "REVESTECH"

- Propiedad del archivo: CYPE INGENIEROS, S.A.
- Formato: FIEBDC-3/2002
- Divisa: EUR
- Costes indirectos: 3.00 %
- IVA: 21.00 %

## U Urbanización interior de la parcela

### UD Pistas deportivas

#### UDB Pavimentos de césped sintético

**UDB020** m² Base elástica geodrenante Root 266 "REVESTECH", compuesta de geomembrana para drenaje, Root 266 "REVESTECH", de 7 mm de espesor, colocada sobre lámina impermeabilizante de polietileno, Separador "REVESTECH", dispuesta directamente sobre el terreno de arena gruesa.
Instalación de base elástica geodrenante Root 266 "REVESTECH", compuesta de geomembrana para drenaje, Root 266 "REVESTECH", de 7 mm de espesor, formada por dos láminas geotextiles de filtración y alma drenante de monofilamentos de polipropileno extruido de alta resistencia, colocada sobre lámina impermeabilizante de polietileno, Separador "REVESTECH", con solapes laterales de 20 cm, dispuesta directamente sobre el terreno de arena gruesa (no incluido en este precio), que actúa como barrera antihumedad y capa desolidarizante. Incluso p/p de solapes, uniones, fijaciones, entregas al sistema de recogida de aguas y limpieza final.
Incluye: Replanteo. Colocación de la capa separadora impermeable. Colocación de la capa drenante. Realización de entregas al sistema de recogida de aguas.
Criterio de medición de proyecto: Superficie medida según documentación gráfica de Proyecto.
Criterio de medición de obra: Se medirá la superficie realmente ejecutada según especificaciones de Proyecto.

| Código | Ud | Descripción | Rendimiento | Precio | Importe |
|---|---|---|---|---|---|
| mt15rev060d | m² | Lámina impermeabilizante de polietileno, Separador "REVESTECH", con solapes laterales de 20 cm. (material) | 1.050 | 1.01 | 1.06 |
| mt15rev030f | m² | Geomembrana para drenaje, Root 266 "REVESTECH", de 7 mm de espesor, formada por dos láminas geotextiles de filtración y alma drenante de monofilamentos de polipropileno extruido de alta resistencia, suministrada en rollos de 3,8 m de anchura y 70 m de longitud. (material) | 1.050 | 14.58 | 15.31 |
| mo041 | h | Oficial 1ª construcción de obra civil. (mano de obra) | 0.017 | 18.56 | 0.32 |
| mo087 | h | Ayudante construcción de obra civil. (mano de obra) | 0.017 | 17.53 | 0.30 |
| % | % | Costes directos complementarios | 2 % | 16.99 | 0.34 |
|  |  | Costes directos |  |  | 17.33 |
