# Canaleta de drenaje con lámina de poliolefinas con unión termosellada, para locales húmedos, sistema DryWalk "REVESTECH"

- Propiedad del archivo: CYPE INGENIEROS, S.A.
- Formato: FIEBDC-3/2002
- Divisa: EUR
- Costes indirectos: 3.00 %
- IVA: 21.00 %

## N Aislamientos e impermeabilizaciones

### NI Impermeabilizaciones

#### NIH Locales húmedos

**NIH207** Ud Canaleta de drenaje con lámina de poliolefinas con unión termosellada, para locales húmedos, sistema DryWalk "REVESTECH".
Canaleta de drenaje con lámina de poliolefinas con unión termosellada, para locales húmedos, sistema DryWalk "REVESTECH", de 70 mm de altura y 3000 mm de longitud, fijada a la superficie soporte con adhesivo cementoso mejorado, C2 TE S1, según UNE-EN 12004, deformable, con deslizamiento reducido y tiempo abierto ampliado, color gris. Incluso piezas especiales y elementos de fijación.
Incluye: Limpieza y preparación de la superficie soporte. Montaje y fijación.
Criterio de medición de proyecto: Número de unidades previstas, según documentación gráfica de Proyecto.
Criterio de medición de obra: Se medirá el número de unidades realmente ejecutadas según especificaciones de Proyecto.
Criterio de valoración económica: El precio no incluye la impermeabilización ni el revestimiento.

| Código | Ud | Descripción | Rendimiento | Precio | Importe |
|---|---|---|---|---|---|
| mt09mcm060a | kg | Adhesivo cementoso mejorado, C2 TE S1, según UNE-EN 12004, deformable, con deslizamiento reducido y tiempo abierto ampliado, color gris, a base de cemento, áridos de granulometría fina, resinas sintéticas y aditivos especiales, con propiedades tixotrópicas y de endurecimiento sin retracción. (material) | 1.350 | 0.95 | 1.28 |
| mt15rev360c | Ud | Canaleta de drenaje de ABS con pendiente en su interior, DryWalk 70 A-Alto "REVESTECH", de 70 mm de altura y 1500 mm de longitud, con soporte para revestimiento de acero inoxidable, lámina impermeabilizante flexible tipo EVAC Dry50, de 200 mm de anchura, con unión termosellada a los aleros de la canaleta de drenaje y kit de fijación. (material) | 1.000 | 396.00 | 396.00 |
| mt15rev360d | Ud | Canaleta de drenaje de ABS con pendiente en su interior, DryWalk 70 B-Medio "REVESTECH", de 70 mm de altura y 1500 mm de longitud, con soporte para revestimiento de acero inoxidable, lámina impermeabilizante flexible tipo EVAC Dry50, de 200 mm de anchura, con unión termosellada a los aleros de la canaleta de drenaje y kit de fijación. (material) | 1.000 | 396.00 | 396.00 |
| mt15rev362b | Ud | Pieza para cierre de ABS para canaleta de drenaje, DryWalk 70 Cierre "REVESTECH", de 70 mm de altura, con lámina impermeabilizante flexible tipo EVAC Dry50, de 200 mm de anchura, con unión termosellada a el alero de la pieza para cierre y kit de fijación. (material) | 1.000 | 44.50 | 44.50 |
| mt15rev363d | Ud | Pieza terminal de ABS para canaleta de drenaje, DryWalk 70 Terminal B-Medio "REVESTECH", de 70 mm de altura, con lámina impermeabilizante flexible tipo EVAC Dry50, de 200 mm de anchura, con unión termosellada a el alero de la pieza terminal y kit de fijación. (material) | 1.000 | 44.50 | 44.50 |
| mo029 | h | Oficial 1ª aplicador de láminas impermeabilizantes. (mano de obra) | 0.320 | 19.03 | 6.09 |
| mo067 | h | Ayudante aplicador de láminas impermeabilizantes. (mano de obra) | 0.320 | 18.05 | 5.78 |
| % | % | Costes directos complementarios | 2 % | 894.15 | 17.88 |
|  |  | Costes directos |  |  | 912.03 |
