# Drenaje de suelos con láminas drenantes

- Propiedad del archivo: CYPE INGENIEROS, S.A.
- Formato: FIEBDC-3/2002
- Divisa: EUR
- Costes indirectos: 3.00 %
- IVA: 21.00 %

## N Aislamientos e impermeabilizaciones

### ND Drenajes

#### NDN Suelos

**NDN010** m² Drenaje de suelos con láminas drenantes.
Drenaje de suelos con lámina drenante de estructura nodular de polietileno de alta densidad (PEAD/HDPE), Drain "REVESTECH", con nódulos de 10 mm de altura, revestida de geotextil no tejido de polipropileno en una de sus caras, fijada a la impermeabilización con adhesivo cementoso mejorado, C2 TE S1, según UNE-EN 12004, deformable, con deslizamiento reducido y tiempo abierto ampliado, color gris, extendido con llana dentada.
Incluye: Corte y preparación de las láminas drenantes. Extendido del adhesivo cementoso sobre la superficie soporte. Colocación de las láminas drenantes.
Criterio de medición de proyecto: Superficie medida según documentación gráfica de Proyecto.
Criterio de medición de obra: Se medirá la superficie realmente ejecutada según especificaciones de Proyecto.

| Código | Ud | Descripción | Rendimiento | Precio | Importe |
|---|---|---|---|---|---|
| mt09mcm060a | kg | Adhesivo cementoso mejorado, C2 TE S1, según UNE-EN 12004, deformable, con deslizamiento reducido y tiempo abierto ampliado, color gris, a base de cemento, áridos de granulometría fina, resinas sintéticas y aditivos especiales, con propiedades tixotrópicas y de endurecimiento sin retracción. (material) | 2.000 | 1.06 | 2.12 |
| mt15rev090d | m² | Lámina drenante de estructura nodular de polietileno de alta densidad (PEAD/HDPE), Drain "REVESTECH", con nódulos de 10 mm de altura, revestida de geotextil no tejido de polipropileno en una de sus caras, capacidad de drenaje 3,5 l/(s·m) y masa nominal 0,74 kg/m², suministrada en rollos de 0,96 m de anchura y 12,5 m de longitud. (material) | 1.050 | 14.79 | 15.53 |
| mo029 | h | Oficial 1ª aplicador de láminas impermeabilizantes. (mano de obra) | 0.100 | 21.41 | 2.14 |
| mo067 | h | Ayudante aplicador de láminas impermeabilizantes. (mano de obra) | 0.100 | 20.34 | 2.03 |
| % | % | Costes directos complementarios | 2 % | 21.82 | 0.44 |
|  |  | Costes directos |  |  | 22.26 |
