# Sistema multifunción Acu200 "REVESTECH"

- Propiedad del archivo: CYPE INGENIEROS, S.A.
- Formato: FIEBDC-3/2002
- Divisa: EUR
- Costes indirectos: 3.00 %
- IVA: 21.00 %

**NAN020** m² Sistema multifunción Acu200 "REVESTECH", para desolidarización, aislamiento acústico a ruido de impacto y compensación de la presión del vapor de agua del soporte, sobre el que se coloca directamente, mediante el sistema de capa fina, un pavimento cerámico o de piedra natural, interior o exterior (no incluido en este precio).
Suministro y colocación de sistema multifunción Acu200 "REVESTECH", formado por geomembrana, Acu Dry200 "REVESTECH", de 2,2 mm de espesor y 1,1 kg/m² de peso, suministrada en rollos, formada por 4 capas diferentes, que cumplen la función de desolidarización, impermeabilización, aislamiento acústico a ruido de impacto y compensación de la presión del vapor de agua del soporte, permitiendo la colocación directa sobre ella del pavimento, mediante el sistema de capa fina, tanto en el interior como en el exterior, preparado para recibir directamente el pavimento cerámico o de piedra natural (no incluido en este precio); fijado al soporte con adhesivo cementoso mejorado C2-E extendido con llana dentada. Incluso p/p de preparación de la superficie soporte, cortes, complementos de refuerzo en tratamiento de puntos singulares mediante el uso de piezas especiales "REVESTECH" para la resolución de ángulos internos Dry80 Cornerin, ángulos externos Dry80 Cornerout, encuentros con paramentos con banda perimetral autoadhesiva de espuma de polietileno Acuband, sellado de juntas con masilla Seal Plus "REVESTECH" y cubrición de las uniones con cinta autoadhesiva Cintex 50.
Incluye: Corte y preparación de la geomembrana. Ejecución de refuerzos en puntos singulares. Extendido del adhesivo cementoso sobre la superficie soporte. Colocación de la geomembrana. Resolución de uniones. Sellado de juntas.
Criterio de medición de proyecto: Superficie medida según documentación gráfica de Proyecto.
Criterio de medición de obra: Se medirá la superficie realmente ejecutada según especificaciones de Proyecto.

| Código | Ud | Descripción | Rendimiento | Precio | Importe |
|---|---|---|---|---|---|
| mt09mcr250a | kg | Adhesivo cementoso mejorado, C2 E, con tiempo abierto ampliado, según UNE-EN 12004, para la fijación de geomembranas, compuesto por cementos especiales, áridos seleccionados y resinas sintéticas. (material) | 6.000 | 0.70 | 4.20 |
| mt15rev130d | m² | Geomembrana, Acu Dry200 "REVESTECH", de 2,2 mm de espesor y 1,1 kg/m² de peso, suministrada en rollos, formada por 4 capas diferentes, que cumplen la función de desolidarización, impermeabilización, aislamiento acústico a ruido de impacto y compensación de la presión del vapor de agua del soporte, permitiendo la colocación directa sobre ella del pavimento, mediante el sistema de capa fina, tanto en el interior como en el exterior. (material) | 1.050 | 15.44 | 16.21 |
| mt15rev055d | Ud | Complemento para refuerzo de puntos singulares en tratamientos impermeabilizantes mediante piezas para la resolución de ángulos internos, Dry80 Cornerin "REVESTECH". (material) | 0.050 | 8.37 | 0.42 |
| mt15rev056d | Ud | Complemento para refuerzo de puntos singulares en tratamientos impermeabilizantes mediante piezas para la resolución de ángulos externos, Dry80 Cornerout "REVESTECH". (material) | 0.050 | 8.99 | 0.45 |
| mt15rev150d | m | Banda perimetral autoadhesiva de espuma de polietileno, Acuband "REVESTECH", de 48 mm de anchura, suministrada en rollos de 25 m de longitud. (material) | 0.100 | 1.55 | 0.16 |
| mt15rev160d | m | Cinta autoadhesiva de geotextil, Cintex 50 "REVESTECH", de 5 cm de anchura, suministrada en rollos de 50 m de longitud. (material) | 0.100 | 0.80 | 0.08 |
| mt15rev170b | kg | Adhesivo, Seal Plus "REVESTECH", color marrón, para el sellado de juntas. (material) | 0.050 | 20.70 | 1.04 |
| mo011 | h | Oficial 1ª montador. (mano de obra) | 0.152 | 17.82 | 2.71 |
| mo080 | h | Ayudante montador. (mano de obra) | 0.152 | 16.13 | 2.45 |
| % | % | Costes directos complementarios | 2 % | 27.72 | 0.55 |
|  |  | Costes directos |  |  | 28.27 |
