# Impermeabilización de cubiertas inclinadas, con láminas de poliolefinas

- Propiedad del archivo: CYPE INGENIEROS, S.A.
- Formato: FIEBDC-3/2002
- Divisa: EUR
- Costes indirectos: 3.00 %
- IVA: 21.00 %

## N Aislamientos e impermeabilizaciones

### NI Impermeabilizaciones

#### NIN Cubiertas inclinadas

**NIN011** m² Impermeabilización de cubiertas inclinadas, con láminas de poliolefinas.
Impermeabilización de cubiertas inclinadas, con una pendiente media del 5%, con lámina impermeabilizante, flexible y difusora de vapor de agua, Air 135 "REVESTECH", compuesta de una hoja de poliolefina, con ambas caras revestidas de velo fibroso, de 0,45 mm de espesor y 135 g/m², suministrada en rollos de 1,5 m de anchura y 50 m de longitud, tipo monocapa, totalmente adherida al soporte con adhesivo cementoso mejorado, deformable y tixotrópico, C2 TE S1.
Incluye: Aplicación del adhesivo cementoso. Colocación de la geomembrana. Resolución de los puntos singulares.
Criterio de medición de proyecto: Superficie del faldón medida en verdadera magnitud, según documentación gráfica de Proyecto.
Criterio de medición de obra: Se medirá, en verdadera magnitud, la superficie realmente ejecutada según especificaciones de Proyecto.

| Código | Ud | Descripción | Rendimiento | Precio | Importe |
|---|---|---|---|---|---|
| mt09mcm060a | kg | Adhesivo cementoso mejorado, C2 TE S1, según UNE-EN 12004, deformable, con deslizamiento reducido y tiempo abierto ampliado, color gris, a base de cemento, áridos de granulometría fina, resinas sintéticas y aditivos especiales, con propiedades tixotrópicas y de endurecimiento sin retracción. (material) | 2.000 | 1.06 | 2.12 |
| mt15rev100i | m² | Lámina impermeabilizante, flexible y difusora de vapor de agua, Air 135 "REVESTECH", compuesta de una hoja de poliolefina, con ambas caras revestidas de velo fibroso, de 0,45 mm de espesor y 135 g/m², suministrada en rollos de 1,5 m de anchura y 50 m de longitud, según UNE-EN 13956. (material) | 1.100 | 2.68 | 2.95 |
| mo029 | h | Oficial 1ª aplicador de láminas impermeabilizantes. (mano de obra) | 0.111 | 21.41 | 2.38 |
| mo067 | h | Ayudante aplicador de láminas impermeabilizantes. (mano de obra) | 0.111 | 20.34 | 2.26 |
| % | % | Costes directos complementarios | 2 % | 9.71 | 0.19 |
|  |  | Costes directos |  |  | 9.90 |
