# Encuentro de cubierta plana transitable, no ventilada con canaleta de drenaje con lámina de poliolefinas con unión termosellada. Impermeabilización con láminas de poliolefinas

- Propiedad del archivo: CYPE INGENIEROS, S.A.
- Formato: FIEBDC-3/2002
- Divisa: EUR
- Costes indirectos: 3.00 %
- IVA: 21.00 %

## Q Cubiertas

### QA Planas transitables, no ventiladas

#### QAF Puntos singulares

**QAF037** Ud Encuentro de cubierta plana transitable, no ventilada con canaleta de drenaje con lámina de poliolefinas con unión termosellada. Impermeabilización con láminas de poliolefinas.
Encuentro de cubierta plana transitable, no ventilada, con solado fijo, tipo convencional con canaleta de drenaje con lámina de poliolefinas con unión termosellada, de salida horizontal, sistema DryWalk "REVESTECH", de 110 mm de altura y 9200 mm de longitud, fijada a la superficie soporte con adhesivo cementoso mejorado, C2 TE S1, según UNE-EN 12004, deformable, con deslizamiento reducido y tiempo abierto ampliado, color gris, preparada para recibir la impermeabilización. Incluso piezas especiales y elementos de fijación.
Incluye: Limpieza y preparación de la superficie soporte. Montaje y fijación.
Criterio de medición de proyecto: Número de unidades previstas, según documentación gráfica de Proyecto.
Criterio de medición de obra: Se medirá el número de unidades realmente ejecutadas según especificaciones de Proyecto.
Criterio de valoración económica: El precio no incluye la impermeabilización.

| Código | Ud | Descripción | Rendimiento | Precio | Importe |
|---|---|---|---|---|---|
| mt09mcm060a | kg | Adhesivo cementoso mejorado, C2 TE S1, según UNE-EN 12004, deformable, con deslizamiento reducido y tiempo abierto ampliado, color gris, a base de cemento, áridos de granulometría fina, resinas sintéticas y aditivos especiales, con propiedades tixotrópicas y de endurecimiento sin retracción. (material) | 1.350 | 0.95 | 1.28 |
| mt15rev350d | Ud | Canaleta de drenaje de ABS con pendiente en su interior, DryWalk 110 A-Alto "REVESTECH", de 110 mm de altura y 1500 mm de longitud, con soporte para revestimiento de acero inoxidable, lámina impermeabilizante flexible tipo EVAC Dry50, de 200 mm de anchura, con unión termosellada a los aleros de la canaleta de drenaje y kit de fijación. (material) | 2.000 | 368.00 | 736.00 |
| mt15rev350e | Ud | Canaleta de drenaje de ABS con pendiente en su interior, DryWalk 110 B-Medio "REVESTECH", de 110 mm de altura y 1500 mm de longitud, con soporte para revestimiento de acero inoxidable, lámina impermeabilizante flexible tipo EVAC Dry50, de 200 mm de anchura, con unión termosellada a los aleros de la canaleta de drenaje y kit de fijación. (material) | 2.000 | 368.00 | 736.00 |
| mt15rev350f | Ud | Canaleta de drenaje de ABS con pendiente en su interior, DryWalk 110 C-Bajo "REVESTECH", de 110 mm de altura y 1500 mm de longitud, con soporte para revestimiento de acero inoxidable, lámina impermeabilizante flexible tipo EVAC Dry50, de 200 mm de anchura, con unión termosellada a los aleros de la canaleta de drenaje y kit de fijación. (material) | 2.000 | 368.00 | 736.00 |
| mt15rev351b | Ud | Pieza de unión de ABS para conexión de canaletas de drenaje, DryWalk 110 Unión "REVESTECH", de 200 mm de longitud y 110 mm de altura, con soporte para revestimiento de acero inoxidable, lámina impermeabilizante flexible tipo EVAC Dry50, de 200 mm de anchura, con unión termosellada a los aleros de la pieza de unión y kit de fijación. (material) | 1.000 | 67.00 | 67.00 |
| mt15rev352b | Ud | Pieza para cierre de ABS para canaleta de drenaje, DryWalk 110 Cierre "REVESTECH", de 110 mm de altura, con lámina impermeabilizante flexible tipo EVAC Dry50, de 200 mm de anchura, con unión termosellada a el alero de la pieza para cierre y kit de fijación. (material) | 2.000 | 44.50 | 89.00 |
| mo029 | h | Oficial 1ª aplicador de láminas impermeabilizantes. (mano de obra) | 0.306 | 19.03 | 5.82 |
| mo067 | h | Ayudante aplicador de láminas impermeabilizantes. (mano de obra) | 0.306 | 18.05 | 5.52 |
| mo008 | h | Oficial 1ª fontanero. (mano de obra) | 1.061 | 19.56 | 20.75 |
| % | % | Costes directos complementarios | 2 % | 2397.37 | 47.95 |
|  |  | Costes directos |  |  | 2445.32 |
