# Geomembrana, Acu Dry200 "REVESTECH", de 2,2 mm de espesor y 1,1 kg/m² de peso, para drenaje, aireación y desolidarización bajo suelo cerámico o de piedra natural (no incluido en este precio)

- Propiedad del archivo: CYPE INGENIEROS, S.A.
- Formato: FIEBDC-3/2002
- Divisa: EUR
- Costes indirectos: 3.00 %
- IVA: 21.00 %

**NIN010** m² Geomembrana, Acu Dry200 "REVESTECH", de 2,2 mm de espesor y 1,1 kg/m² de peso, para drenaje, aireación y desolidarización bajo suelo cerámico o de piedra natural (no incluido en este precio).
Geomembrana, Acu Dry200 "REVESTECH", de 2,2 mm de espesor y 1,1 kg/m² de peso, formada por 4 capas diferentes, que cumplen la función de desolidarización, impermeabilización, aislamiento acústico a ruido de impacto y compensación de la presión del vapor de agua del soporte, para drenaje, aireación y desolidarización bajo suelo cerámico o de piedra natural (no incluido en este precio), fijada al soporte con adhesivo cementoso mejorado, C2 E, con tiempo abierto ampliado, extendido con llana dentada. Incluso p/p de preparación de la superficie soporte, cortes, sellado de juntas con adhesivo Seal Plus y Banda Dry80 30, y sellado perimetral de juntas por medio de banda de refuerzo, Dry50 Banda13x30.
Incluye: Corte y preparación de la lámina drenante. Extendido del adhesivo cementoso sobre la superficie soporte. Colocación de la lámina drenante. Sellado de juntas.
Criterio de medición de proyecto: Superficie medida según documentación gráfica de Proyecto.
Criterio de medición de obra: Se medirá la superficie realmente ejecutada según especificaciones de Proyecto.

| Código | Ud | Descripción | Rendimiento | Precio | Importe |
|---|---|---|---|---|---|
| mt09mcr250a | kg | Adhesivo cementoso mejorado, C2 E, con tiempo abierto ampliado, según UNE-EN 12004, para la fijación de geomembranas, compuesto por cementos especiales, áridos seleccionados y resinas sintéticas. (material) | 2.000 | 0.70 | 1.40 |
| mt15rev130d | m² | Geomembrana, Acu Dry200 "REVESTECH", de 2,2 mm de espesor y 1,1 kg/m² de peso, formada por 4 capas diferentes, que cumplen la función de desolidarización, impermeabilización, aislamiento acústico a ruido de impacto y compensación de la presión del vapor de agua del soporte; proporcionando una reducción del nivel global de presión de ruido de impactos de 10 dB, según UNE-EN ISO 717-2, suministrada en rollos. (material) | 1.050 | 15.44 | 16.21 |
| mt15rev170b | kg | Adhesivo, Seal Plus "REVESTECH", color marrón, para el sellado de juntas. (material) | 0.183 | 15.98 | 2.92 |
| mt15rev040g | m | Banda de refuerzo para lámina impermeabilizante flexible tipo EVAC, Banda Dry80 30 "REVESTECH", de 290 mm de anchura, compuesta de una doble hoja de poliolefina termoplástica con acetato de vinil etileno, con ambas caras revestidas de fibras de poliéster no tejidas, de 0,8 mm de espesor y 600 g/m². (material) | 0.250 | 5.37 | 1.34 |
| mt15rev058d | m | Banda de refuerzo para lámina impermeabilizante flexible tipo EVAC, Dry50 Banda13x30 "REVESTECH", de 127 mm de anchura, compuesta de una doble hoja de poliolefina termoplástica con acetato de vinil etileno, con ambas caras revestidas de fibras de poliéster no tejidas, de 0,52 mm de espesor y 335 g/m². (material) | 0.250 | 2.95 | 0.74 |
| mo029 | h | Oficial 1ª aplicador de láminas impermeabilizantes. (mano de obra) | 0.071 | 17.54 | 1.25 |
| mo067 | h | Ayudante aplicador de láminas impermeabilizantes. (mano de obra) | 0.071 | 16.43 | 1.17 |
| % | % | Costes directos complementarios | 2 % | 25.03 | 0.50 |
|  |  | Costes directos |  |  | 25.53 |
