# Cubierta plana transitable

- Propiedad del archivo: CYPE Ingenieros S.A.
- Formato: FIEBDC-3/2016
- Programa: Generador de precios de la construcción. CYPE Ingenieros, S.A.
- Fecha: 13/07/2021
- Divisa: EUR
- Costes indirectos: 3 %
- IVA: 21 %

## Q Cubiertas

### QA Planas

#### QAB Transitables no ventiladas

**QAB311** m² Cubierta plana transitable, no ventilada, con solado fijo, tipo convencional, pendiente del 1% al 5%, para uso deportivo. FORMACIÓN DE PENDIENTES: mediante encintado de limatesas, limahoyas y juntas con maestras de ladrillo cerámico hueco doble y capa de arcilla expandida, vertida en seco y consolidada en su superficie con lechada de cemento, proporcionando una resistencia a compresión de 1 MPa y con una conductividad térmica de 0,087 W/(mK), con espesor medio de 10 cm; con capa de regularización de mortero de cemento, industrial, M-5 de 4 cm de espesor, acabado fratasado; BARRERA DE VAPOR: film de polietileno; AISLAMIENTO TÉRMICO: panel rígido de poliestireno extruido, de superficie lisa y mecanizado lateral a media madera, de 50 mm de espesor, resistencia a compresión >= 300 kPa; CAPA SEPARADORA BAJO CAPA DE REFUERZO: geotextil no tejido compuesto por fibras de poliéster unidas por agujeteado, (150 g/m²); CAPA DE REFUERZO: mortero de cemento CEM II/B-P 32,5 N tipo M-10 de 4 cm de espesor; IMPERMEABILIZACIÓN: tipo monocapa, adherida, formada por una lámina impermeabilizante flexible tipo EVAC, Dry80 30 "REVESTECH", compuesta de una doble hoja de poliolefina termoplástica con acetato de vinil etileno, con ambas caras revestidas de fibras de poliéster no tejidas, de 0,8 mm de espesor y 625 g/m², fijada al soporte en toda su superficie mediante adhesivo cementoso mejorado, deformable y tixotrópico C2 TE S1, juntas con banda de refuerzo Dry50 Banda 13x5 "REVESTECH" fijada con adhesivo Seal Plus "REVESTECH", y solapes fijados con adhesivo Seal Plus "REVESTECH"; CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de hormigón HA-25/B/20/IIa de 10 cm de espesor, armado con malla electrosoldada ME 15x15 Ø 5-5 B 500 T 6x2,20 UNE-EN 10080.
Cubierta plana transitable, no ventilada, con solado fijo, tipo convencional, pendiente del 1% al 5%, para uso deportivo. FORMACIÓN DE PENDIENTES: mediante encintado de limatesas, limahoyas y juntas con maestras de ladrillo cerámico hueco doble y capa de arcilla expandida, vertida en seco y consolidada en su superficie con lechada de cemento, proporcionando una resistencia a compresión de 1 MPa y con una conductividad térmica de 0,087 W/(mK), con espesor medio de 10 cm; con capa de regularización de mortero de cemento, industrial, M-5 de 4 cm de espesor, acabado fratasado; BARRERA DE VAPOR: film de polietileno; AISLAMIENTO TÉRMICO: panel rígido de poliestireno extruido, de superficie lisa y mecanizado lateral a media madera, de 50 mm de espesor, resistencia a compresión >= 300 kPa; CAPA SEPARADORA BAJO CAPA DE REFUERZO: geotextil no tejido compuesto por fibras de poliéster unidas por agujeteado, (150 g/m²); CAPA DE REFUERZO: mortero de cemento CEM II/B-P 32,5 N tipo M-10 de 4 cm de espesor; IMPERMEABILIZACIÓN: tipo monocapa, adherida, formada por una lámina impermeabilizante flexible tipo EVAC, Dry80 30 "REVESTECH", compuesta de una doble hoja de poliolefina termoplástica con acetato de vinil etileno, con ambas caras revestidas de fibras de poliéster no tejidas, de 0,8 mm de espesor y 625 g/m², fijada al soporte en toda su superficie mediante adhesivo cementoso mejorado, deformable y tixotrópico C2 TE S1, juntas con banda de refuerzo Dry50 Banda 13x5 "REVESTECH" fijada con adhesivo Seal Plus "REVESTECH", y solapes fijados con adhesivo Seal Plus "REVESTECH"; CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de hormigón HA-25/B/20/IIa de 10 cm de espesor, armado con malla electrosoldada ME 15x15 Ø 5-5 B 500 T 6x2,20 UNE-EN 10080.
Incluye: Replanteo de los puntos singulares. Replanteo de las pendientes y trazado de limatesas, limahoyas y juntas. Formación de pendientes mediante encintado de limatesas, limahoyas y juntas con maestras de ladrillo. Relleno de juntas con poliestireno expandido. Vertido en seco de la arcilla expandida hasta alcanzar el nivel de coronación de las maestras, y consolidación con lechada de cemento. Vertido, extendido y regleado del mortero de regularización. Colocación de la barrera de vapor. Revisión de la superficie base en la que se realiza la fijación del aislamiento de acuerdo con las exigencias de la técnica a emplear. Corte, ajuste y colocación del aislamiento. Colocación de la capa separadora bajo capa de refuerzo. Ejecución de la base de mortero. Limpieza y preparación de la superficie. Aplicación del adhesivo cementoso. Colocación de la impermeabilización. Colocación de la malla electrosoldada con separadores homologados. Vertido y compactación del hormigón. Aplicación de las sucesivas capas que forman el revestimiento deportivo.
Criterio de medición de proyecto: Superficie medida en proyección horizontal, según documentación gráfica de Proyecto, desde las caras interiores de los antepechos o petos perimetrales que la limitan.
Criterio de medición de obra: Se medirá, en proyección horizontal, la superficie realmente ejecutada según especificaciones de Proyecto, desde las caras interiores de los antepechos o petos perimetrales que la limitan.
Criterio de valoración económica: El precio no incluye la ejecución y el sellado de las juntas ni la ejecución de remates en los encuentros con paramentos y desagües.

| Código | Ud | Descripción | Rendimiento | Precio | Importe |
|---|---|---|---|---|---|
| mt04lvc010c | Ud | Ladrillo cerámico hueco doble, para revestir, 24x11,5x9 cm, para uso en fábrica protegida (pieza P), densidad 780 kg/m³, según UNE-EN 771-1. (material) | 3 | 0.13 | 0.390 |
| mt01arl030aa | m³ | Arcilla expandida, suministrada en sacos, según UNE-EN 13055-1. (material) | 0.1 | 135.87 | 13.587 |
| mt09lec020b | m³ | Lechada de cemento 1/3 CEM II/B-P 32,5 N. (material) | 0.01 | 105.1 | 1.051 |
| mt16pea020b | m² | Panel rígido de poliestireno expandido, según UNE-EN 13163, mecanizado lateral recto, de 20 mm de espesor, resistencia térmica 0,55 m²K/W, conductividad térmica 0,036 W/(mK), para junta de dilatación. (material) | 0.01 | 1.34 | 0.013 |
| mt08aaa010a | m³ | Agua. (material) | 0.027 | 1.5 | 0.041 |
| mt09mif010ca | t | Mortero industrial para albañilería, de cemento, color gris, categoría M-5 (resistencia a compresión 5 N/mm²), suministrado en sacos, según UNE-EN 998-2. (material) | 0.15 | 33.86 | 5.079 |
| mt15var010a | m² | Barrera de vapor de film de polietileno de baja densidad (LDPE), de 0,1 mm de espesor y 100 g/m² de masa superficial. (material) | 1.05 | 0.6 | 0.630 |
| mt16pxa010ab | m² | Panel rígido de poliestireno extruido, según UNE-EN 13164, de superficie lisa y mecanizado lateral a media madera, de 50 mm de espesor, resistencia a compresión >= 300 kPa, resistencia térmica 1,5 m²K/W, conductividad térmica 0,033 W/(mK), Euroclase E de reacción al fuego según UNE-EN 13501-1, con código de designación XPS-EN 13164-T1-CS(10/Y)300-DS(70,90)-DLT(2)5-CC(2/1,5/50)125-WL(T)0,7-WD(V)3-FTCD1. (material) | 1.05 | 4.39 | 4.610 |
| mt14gsa020bc | m² | Geotextil no tejido compuesto por fibras de poliéster unidas por agujeteado, con una resistencia a la tracción longitudinal de 1,88 kN/m, una resistencia a la tracción transversal de 1,49 kN/m, una apertura de cono al ensayo de perforación dinámica según UNE-EN ISO 13433 inferior a 40 mm, resistencia CBR a punzonamiento 0,3 kN y una masa superficial de 150 g/m², según UNE-EN 13252. (material) | 1.05 | 0.52 | 0.546 |
| mt09mor010e | m³ | Mortero de cemento CEM II/B-P 32,5 N tipo M-10, confeccionado en obra con 380 kg/m³ de cemento y una proporción en volumen 1/4. (material) | 0.04 | 133.3 | 5.332 |
| mt09mcm060a | kg | Adhesivo cementoso mejorado, C2 TE S1, según UNE-EN 12004, deformable, con deslizamiento reducido y tiempo abierto ampliado, color gris, a base de cemento, áridos de granulometría fina, resinas sintéticas y aditivos especiales, con propiedades tixotrópicas y de endurecimiento sin retracción. (material) | 4 | 0.95 | 3.800 |
| mt15rev010F | m² | Lámina impermeabilizante flexible tipo EVAC, Dry80 30 "REVESTECH", compuesta de una doble hoja de poliolefina termoplástica con acetato de vinil etileno, con ambas caras revestidas de fibras de poliéster no tejidas, de 0,8 mm de espesor y 625 g/m², suministrada en rollos de 1,5 m de anchura y 30 m de longitud, según UNE-EN 13956. (material) | 1.1 | 12.9 | 14.190 |
| mt15rev170c | kg | Adhesivo a base de poliuretano, Seal Plus "REVESTECH", color marrón, para el sellado de juntas. (material) | 0.05 | 16.31 | 0.816 |
| mt07ame010b | m² | Malla electrosoldada ME 15x15 Ø 5-5 B 500 T 6x2,20 UNE-EN 10080. (material) | 1.1 | 1.84 | 2.024 |
| mt10haf010nga | m³ | Hormigón HA-25/B/20/IIa, fabricado en central. (material) | 0.1 | 76.88 | 7.688 |
| mt47adc010a | kg | Mortero epoxi bicomponente. (material) | 0.8 | 3.47 | 2.776 |
| mt47adc020a | kg | Mortero bicomponente a base de resinas acrílico-epoxi. (material) | 0.8 | 11.36 | 9.088 |
| mt47adc030a | kg | Pintura bicomponente a base de resinas acrílico-epoxi. (material) | 0.2 | 12.29 | 2.458 |
| mo020 | h | Oficial 1ª construcción. (mano de obra) | 0.567 | 19.03 | 10.790 |
| mo113 | h | Peón ordinario construcción. (mano de obra) | 1.223 | 17.82 | 21.794 |
| mo029 | h | Oficial 1ª aplicador de láminas impermeabilizantes. (mano de obra) | 0.186 | 19.03 | 3.540 |
| mo067 | h | Ayudante aplicador de láminas impermeabilizantes. (mano de obra) | 0.186 | 18.05 | 3.357 |
| mo054 | h | Oficial 1ª montador de aislamientos. (mano de obra) | 0.055 | 19.56 | 1.076 |
| mo101 | h | Ayudante montador de aislamientos. (mano de obra) | 0.055 | 18.05 | 0.993 |
| % | % | Costes directos complementarios | 2 % | 115.669 | 2.313 |
|  |  | Costes directos |  |  | 117.982 |

Residuos:
- colocación: mt04lvc010c; factor de residuo 0.14
- colocación: mt01arl030aa Arcilla expandida, suministrada en sacos, según UNE-EN 13055-1; factor de residuo 0.003
- colocación: mt09lec020b Lechada de cemento 1/3 CEM II/B-P 32,5 N; factor de residuo 0.012971
- colocación: mt16pea020b; factor de residuo 0.048
- colocación: mt09mif010ca; factor de residuo 0.042
- colocación: mt15var010a Barrera de vapor de film de polietileno de baja densidad (LDPE), de 0,1 mm de espesor y 100 g/m² de masa superficial; factor de residuo 0.06
- colocación: mt16pxa010ab; factor de residuo 0.048
- colocación: mt14gsa020bc; factor de residuo 0.06
- colocación: mt09mor010e; factor de residuo 0.012
- colocación: mt09mcm060a; factor de residuo 0.069666
- colocación: mt15rev010F; factor de residuo 0.035
- colocación: mt15rev170c Adhesivo a base de poliuretano, Seal Plus "REVESTECH", color marrón, para el sellado de juntas; factor de residuo 0.03
- colocación: mt07ame010b Malla electrosoldada ME 15x15 Ø 5-5 B 500 T 6x2,20 UNE-EN 10080; factor de residuo 0.0475758
- colocación: mt10haf010nga Hormigón HA-25/B/20/IIa, fabricado en central; factor de residuo 0.00330435
- colocación: mt47adc010a Mortero epoxi bicomponente; factor de residuo 0.045464
- colocación: mt47adc020a Mortero bicomponente a base de resinas acrílico-epoxi; factor de residuo 0.03
- colocación: mt47adc030a Pintura bicomponente a base de resinas acrílico-epoxi; factor de residuo 0.0275

## Recursos

**mt04lvc010c** Ud Ladrillo cerámico hueco doble
Datos técnicos: Coste energético 9.162 MJ; Emisión de CO2 0.412 kg; Código LER 17 01 02; Masa del elemento 1.9 kg; Volumen 0.00152 m3
Residuos:
- embalaje: re170201 Madera. (componente de residuo); rendimiento 0.026 kg; Código LER 17 02 01; Masa del elemento 1 kg; Volumen 0.000909 m3
- embalaje: re170203 Plástico. (componente de residuo); rendimiento 0.001 kg; Código LER 17 02 03; Masa del elemento 1 kg; Volumen 0.001667 m3

**mt01arl030aa** m³ Arcilla expandida, suministrada en sacos, según UNE-EN 13055-1
Datos técnicos: Coste energético 1025.430 MJ; Emisión de CO2 66.430 kg; Código LER 01 04 09; Masa del elemento 350 kg; Volumen 0.21875 m3
Residuos:
- embalaje: re170203 Plástico; rendimiento 1.75 kg

**mt09lec020b** m³ Lechada de cemento 1/3 CEM II/B-P 32,5 N
Datos técnicos: Coste energético 3724.000 MJ; Emisión de CO2 323.000 kg; Código LER 17 01 01; Masa del elemento 1900 kg; Volumen 1.266667 m3

**mt16pea020b** m² Panel rígido de poliestireno expandido
Datos técnicos: Coste energético 57.143 MJ; Emisión de CO2 1.979 kg; Código LER 17 06 04; Masa del elemento 0.6 kg; Volumen 0.001 m3
Residuos:
- embalaje: re170203 Plástico; rendimiento 0.024 kg

**mt08aaa010a** m³ Agua
Datos técnicos: Coste energético 60.000 MJ; Emisión de CO2 30.000 kg

**mt09mif010ca** t Mortero industrial para albañilería
Datos técnicos: Coste energético 2298.579 MJ; Emisión de CO2 173.938 kg; Código LER 17 01 01; Masa del elemento 1000 kg; Volumen 0.666667 m3
Residuos:
- embalaje: re150101 Envases de papel y cartón. (componente de residuo); rendimiento 8.571 kg; Código LER 15 01 01; Masa del elemento 1 kg; Volumen 0.001333 m3
- embalaje: re170201 Madera; rendimiento 2.313 kg
- embalaje: re170203 Plástico; rendimiento 0.241 kg

**mt15var010a** m² Barrera de vapor de film de polietileno de baja densidad (LDPE), de 0,1 mm de espesor y 100 g/m² de masa superficial
Datos técnicos: Coste energético 9.332 MJ; Emisión de CO2 1.144 kg; Código LER 17 06 04; Masa del elemento 0.092 kg; Volumen 0.000153 m3
Residuos:
- embalaje: re170203 Plástico; rendimiento 0.024 kg

**mt16pxa010ab** m² Panel rígido de poliestireno extruido
Datos técnicos: Coste energético 81.242 MJ; Emisión de CO2 3.590 kg; Código LER 17 06 04; Masa del elemento 1.5 kg; Volumen 0.0025 m3
Residuos:
- embalaje: re170203 Plástico; rendimiento 0.024 kg

**mt14gsa020bc** m² Geotextil no tejido compuesto por fibras de poliéster unidas por agujeteado
Datos técnicos: Coste energético 8.311 MJ; Emisión de CO2 0.368 kg; Código LER 17 06 04; Masa del elemento 0.15 kg; Volumen 0.00025 m3
Residuos:
- embalaje: re170203 Plástico; rendimiento 0.024 kg

**mt09mor010e** m³ Mortero de cemento CEM II/B-P 32,5 N tipo M-10
Datos técnicos: Coste energético 3724.000 MJ; Emisión de CO2 323.000 kg; Código LER 17 01 01; Masa del elemento 1900 kg; Volumen 1.266667 m3

**mt09mcm060a** kg Adhesivo cementoso mejorado
Datos técnicos: Coste energético 4.046 MJ; Emisión de CO2 0.392 kg; Código LER 17 09 04; Masa del elemento 1 kg; Volumen 0.000667 m3
Residuos:
- embalaje: re170203 Plástico; rendimiento 0.003 kg

**mt15rev010F** m² Lámina impermeabilizante flexible tipo EVAC
Datos técnicos: Coste energético 56.962 MJ; Emisión de CO2 2.752 kg; Código LER 17 02 03; Masa del elemento 0.625 kg; Volumen 0.001042 m3
Residuos:
- embalaje: re170203 Plástico; rendimiento 0.07 kg

**mt15rev170c** kg Adhesivo a base de poliuretano, Seal Plus "REVESTECH", color marrón, para el sellado de juntas
Datos técnicos: Coste energético 144.209 MJ; Emisión de CO2 7.002 kg; Código LER 17 09 04; Masa del elemento 1 kg; Volumen 0.000667 m3
Residuos:
- embalaje: re150104 Envases metálicos. (componente de residuo); rendimiento 0.003 kg; Código LER 15 01 04; Masa del elemento 1 kg; Volumen 0.001667 m3

**mt07ame010b** m² Malla electrosoldada ME 15x15 Ø 5-5 B 500 T 6x2,20 UNE-EN 10080
Datos técnicos: Coste energético 19.070 MJ; Emisión de CO2 0.989 kg; Código LER 17 04 05; Masa del elemento 1.94 kg; Volumen 0.000924 m3

**mt10haf010nga** m³ Hormigón HA-25/B/20/IIa, fabricado en central
Datos técnicos: Coste energético 1104.000 MJ; Emisión de CO2 207.000 kg; Código LER 17 01 01; Masa del elemento 2300 kg; Volumen 1.533333 m3

**mt47adc010a** kg Mortero epoxi bicomponente
Datos técnicos: Coste energético 86.716 MJ; Emisión de CO2 3.292 kg; Código LER 17 09 04; Masa del elemento 1 kg; Volumen 0.000667 m3
Residuos:
- embalaje: re170203 Plástico; rendimiento 0.003 kg

**mt47adc020a** kg Mortero bicomponente a base de resinas acrílico-epoxi
Datos técnicos: Coste energético 86.716 MJ; Emisión de CO2 3.292 kg; Código LER 17 09 04; Masa del elemento 1 kg; Volumen 0.000667 m3
Residuos:
- embalaje: re170203 Plástico; rendimiento 0.003 kg

**mt47adc030a** kg Pintura bicomponente a base de resinas acrílico-epoxi
Datos técnicos: Coste energético 30.818 MJ; Emisión de CO2 1.518 kg; Código LER 08 01 11; Masa del elemento 1 kg; Volumen 0.001111 m3
Residuos:
- embalaje: re170203 Plástico; rendimiento 0.045 kg
