# Banda de unión para la instalación de césped sintético

- Propiedad del archivo: CYPE Ingenieros S.A.
- Formato: FIEBDC-3/2016
- Programa: Generador de precios de la construcción. CYPE Ingenieros, S.A.
- Fecha: 23/03/2024
- Divisa: EUR
- Costes indirectos: 3 %
- IVA: 21 %

## U Urbanización interior de la parcela

### UD Pistas deportivas

#### UDB Pavimentos de césped sintético

**UDB030** m Banda de unión para la instalación de césped sintético.
Banda de unión para césped sintético en instalaciones deportivas, realizada con membrana geotextil multicapa, impermeable y reforzada, Joint "REVESTECH", compuesta de poliolefinas termoplásticas, provista de fibra para la adhesión en una cara, de 0,45 mm de espesor, suministrada en rollos de 300 mm de anchura y 100 m de longitud, dispuesta sobre base elástica drenante.
Incluye: Colocación de la membrana geotextil. Aplicación del adhesivo. Limpieza final.
Criterio de medición de proyecto: Longitud medida según documentación gráfica de Proyecto.
Criterio de medición de obra: Se medirá la longitud realmente ejecutada según especificaciones de Proyecto.

| Código | Ud | Descripción | Rendimiento | Precio | Importe |
|---|---|---|---|---|---|
| mt15rev070g | m | Banda de unión para césped sintético en instalaciones deportivas, realizada con membrana geotextil multicapa, impermeable y reforzada, Joint "REVESTECH", compuesta de poliolefinas termoplásticas, provista de fibra para la adhesión en una cara, de 0,45 mm de espesor, suministrada en rollos de 300 mm de anchura y 100 m de longitud. (material) | 1.01 | 1.58 | 1.596 |
| mt47adc110a | kg | Adhesivo especial de poliuretano bicomponente. (material) | 0.25 | 4.67 | 1.168 |
| mo041 | h | Oficial 1ª construcción de obra civil. (mano de obra) | 0.022 | 22.13 | 0.487 |
| mo087 | h | Ayudante construcción de obra civil. (mano de obra) | 0.022 | 21.02 | 0.462 |
| % | % | Costes directos complementarios | 2 % | 3.713 | 0.074 |
|  |  | Costes directos |  |  | 3.787 |

Residuos:
- colocación: mt15rev070g; factor de residuo 0.011
- colocación: mt47adc110a Adhesivo especial de poliuretano bicomponente; factor de residuo 0.038685

## Recursos

**mt15rev070g** m Banda de unión para césped sintético en instalaciones deportivas
Datos técnicos: Coste energético 10.560 MJ; Emisión de CO2 0.524 kg; Código LER 17 02 03; Masa del elemento 0.069 kg; Volumen 0.000115 m3
Residuos:
- embalaje: re170203 Plástico. (componente de residuo); rendimiento 0.04 kg; Código LER 17 02 03; Masa del elemento 1 kg; Volumen 0.001667 m3

**mt47adc110a** kg Adhesivo especial de poliuretano bicomponente
Datos técnicos: Coste energético 144.471 MJ; Emisión de CO2 7.014 kg; Código LER 17 09 04; Masa del elemento 1 kg; Volumen 0.000667 m3
Residuos:
- embalaje: re170203 Plástico; rendimiento 0.003 kg
