# Banda de unión para césped sintético en instalaciones deportivas

- Propiedad del archivo: CYPE INGENIEROS, S.A.
- Formato: FIEBDC-3/2002
- Divisa: EUR
- Costes indirectos: 3.00 %
- IVA: 21.00 %

**UDB030** m Banda de unión para césped sintético en instalaciones deportivas, realizada con membrana geotextil multicapa, impermeable y reforzada, Joint "REVESTECH", compuesta de poliolefinas termoplásticas, dispuesta sobre una base elástica drenante (no incluida en este precio).
Formación de banda de unión para césped sintético en instalaciones deportivas, realizada con membrana geotextil multicapa, impermeable y reforzada, Joint "REVESTECH", compuesta de poliolefinas termoplásticas, provista de fibra para la adhesión en una cara, de 0,45 mm de espesor, suministrada en rollos de 300 mm de anchura y 100 m de longitud, dispuesta sobre base elástica drenante (no incluida en este precio). Incluso fijaciones, uniones y limpieza final.
Incluye: Colocación de la membrana geotextil. Aplicación del adhesivo. Limpieza final.
Criterio de medición de proyecto: Longitud medida según documentación gráfica de Proyecto.
Criterio de medición de obra: Se medirá la longitud realmente ejecutada según especificaciones de Proyecto.

| Código | Ud | Descripción | Rendimiento | Precio | Importe |
|---|---|---|---|---|---|
| mt15rev070i | m | Banda de unión para césped sintético en instalaciones deportivas, realizada con membrana geotextil multicapa, impermeable y reforzada, Joint "REVESTECH", compuesta de poliolefinas termoplásticas, provista de fibra para la adhesión en una cara, de 0,45 mm de espesor, suministrada en rollos de 300 mm de anchura y 100 m de longitud. (material) | 1.010 | 1.33 | 1.34 |
| mt47adc110a | kg | Adhesivo especial de poliuretano bicomponente. (material) | 0.250 | 4.67 | 1.17 |
| mo041 | h | Oficial 1ª construcción de obra civil. (mano de obra) | 0.022 | 18.89 | 0.42 |
| mo087 | h | Ayudante construcción de obra civil. (mano de obra) | 0.022 | 17.90 | 0.39 |
| % | % | Costes directos complementarios | 2 % | 3.32 | 0.07 |
|  |  | Costes directos |  |  | 3.39 |
